# Stauseebogen - Erneuerung der Fahrbahn
Angebotsaufforderung (GAEB DA 2000 1.2, DA83)
Projekt: 25-151-Ö
Währung: EUR
Auftraggeber: Stadt Essen, unbekannt, PLZ unbekannt
Erstellt mit: SOFTTECH GmbH / GAEB Toolbox V3.3 G90 R20230503, AVANTI pro 2025, 06.11.2025

## TEIL C: Markierungen
Datum: 28.07.2025

### 01 MARKIERUNGSARBEITEN

#### 01.10 Vorbereitende Arbeiten

*Hinweis: Leiteinrichtungen*
Leiteinrichtungen

Bei der Ausführung von Leiteinrichtungen gelten die
Hinweise für die Anordnung und Ausführung von senkrechten Leiteinrichtungen (HBL) des jeweiligen Kapitels
und die Straßenverkehrsordnung mit allgemeiner Verwaltungsvorschrift.
Bei der Ausführung von Fahrbahnmarkierungen gelten die
Anordnung und Ausführung von Fahrbahnmarkierungen auf
Bundesfernstrassen (HMB), das Merkblatt für die Anordnung von Fahrbahnmarkierungen auf Stadtstraßen und die
Straßenverkehrsordnung mit allgemeiner Verwaltungsvorschrift.
Bei der Abrechnung werden nur die markierten Flächen
vergütet.
Das ausgefräste bzw. das bei der Demarkierung anfallende Material geht in das Eigentum des Auftragnehmers
über und ist fachgerecht zu entsorgen.

**01.10.1025 An- und Abfahrt einer Markierungskolonne.**
Menge: 1,000 stck

**01.10.1040 Nasse Straßenfläche schonend trocknen.**
Nasse Straßenfläche für Farb-, Thermoplastische- und Folienmarkierung schonend trocknen. Nur auf besondere Anweisung des Auftraggebers.
'..........'
Menge: 350,000 m2

**01.10.1050 Durchlaufende Linien für die Erstmarkierung einmessen und anzeichnen.**
Durchlaufende Linien für die Erstmarkierung nach Plan oder Angabe des Auftraggebers einmessen und anzeichnen.
'..........'
Menge: 265,000 m

**01.10.1060 Unterbrochene Linien für die Erstmarkierung einmessen und anzeichnen.**
Unterbrochene Linien für die Erstmarkierung nach Plan oder Angabe des Auftraggebers einmessen und anzeichnen.
'..........'
Menge: 44,000 m

**01.10.1100 Fußgänger- und Radwegfurten vormarkieren und einmessen.**
Fußgängerfurten, 15 x 50 cm, und Radwegfurten,
25 x 50 cm, 20 cm Lücke, vormarkieren und einmessen.
'..........'
Menge: 380,000 stck

**01.10.1110 Piktogramme vormarkieren und einmessen.**
Piktogramme (Radwege und Behindertenplätze) für die Erstmarkierung nach Plan oder Angabe des Auftraggebers einmessen und vormarkieren.
'..........'
Menge: 24,000 stck

#### 01.20 Linien

**01.20.1160 Durchlaufende Linien, 12 cm (aufgelegt), aus thermo. Masse herstellen.**
Durchlaufende Linien, 12 cm breit, aus weißer thermoplastischer Masse -reflektierend-, 3 mm dick aufgelegt, herstellen.
'..........'
Menge: 250,000 m

**01.20.1170 Unterbrochene Linien, 12 cm (aufgelegt), aus thermo. Masse herstellen.**
Unterbrochene Linien, 12 cm breit, aus weißer thermoplastischer Masse -reflektierend-, 3 mm dick aufgelegt, herstellen.
'..........'
Menge: 44,000 m

**01.20.1180 Durchlaufende Linien, 25 cm (aufgelegt), aus thermo. Masse herstellen.**
Durchlaufende Linien, 25 cm breit, aus weißer thermoplastischer Masse -reflektierend-, 3 mm dick aufgelegt, herstellen.
'..........'
Menge: 10,000 m

**01.20.1200 Durchlaufende Linien, 50 cm (aufgelegt), aus thermo. Masse herstellen.**
Durchlaufende Linien, 50 cm breit, aus weißer thermoplastischer Masse -reflektierend-, 3 mm dick aufgelegt, herstellen.
'..........'
Menge: 5,000 m

**01.20.1230 Radwegfurten, 25 X 50 cm (aufgelegt), aus thermo. Masse herstellen.**
Radwegfurten, 25 X 50 cm, aus weißer thermoplastischer Masse -reflektierend-, 3 mm dick aufgelegt, herstellen.
'..........'
Menge: 380,000 stck

#### 01.40 Schriftzeichen und Piktogramme

**01.40.1075 Piktogramm "Fahrrad", 100 X 130 cm, aus Heißplastik herstellen.**
Piktogramm "Fahrrad", 100 X 130 cm, aus Heißplastik, 3 mm stark aufgelegt, herstellen.
'..........'
Menge: 22,000 stck

**01.40.1130 Piktogramm Fahrradstraße, 3 x 2 m, aus thermoplast. Masse herstellen**
Piktogramm "Fahrradstraße", Vz. 244.1, weißes Fahrrad auf blauem Untergrund (Vz 237) und weißer Außenfläche, 2,00 m x 3,00 m, und der Aufschrift "Fahrradstraße" in schwarzer Schrift unterhalb des Vz 237,  aus thermoplastischer Masse, 3 mm dick, herstellen.
Menge: 2,000 stck
